# NEUBAU VOLKSHOCHSCHULE SOEST, ...
Angebotsaufforderung (GAEB DA XML 3.3, DA83)
Projekt: SO036A
Währung: EUR
Erstellt mit: GXML Toolbox V3.3 R20220330, ORCA AVA 27 27.00.00, 15.09.2026

## BESTANDTEIL DER AUSSCHREIBUNG
Die Ausschreibungsunterlagen umfassen:

- dieses Leistungsverzeichnis inklusive aller Vorbemerkungen
- Planunterlagen:

|  | Lageplan ÖbVI Ludwig und Schwefer |
| --- | --- |
| 1200f | Baustelleneinrichtung_08.11.2024 |
| 2048-1l | BP Achse 1-9_20.02.2026 |
| 2048-2i | BP Achse 10-17_20.02.2026 |
| 2049-1n | KG Achse 1-9_02.04.2026 |
| 2049-2p | KG Achse 10-17_20.02.2026 |
| 2050-1t | EG Achse 1-9_06.08.2026 |
| 2050-2v | EG Achse 10-17_17.06.2026 |
| 2098k | BP Übersicht _20.02.2026 |
| 2099s | KG Übersicht_02.04.2026 |
| 2100bb | EG Übersicht_06.08.2026 |
| 3050l | Schnitte A-A, B-B, C-C, D-D_06.08.2026 |
| 3051m | Schnitte E-E, F-F_29.07.2026 |
| 3052i | Schnitte G-G, H-H, I-I_06.08.2026 |
| 5003d | Detail 42,43,44,45_13.11.2024 |
|  | Grundleitungsplanung IB ISW |

Mitgeltende Unterlagen/ Richtlinien:

Für die Ausführung aller Leistungen gilt die zum Zeitpunkt der Angebotsabgabe gültige VOB/ B.

## ALLGEMEINE VORBEMERKUNGEN
2. ALLGEMEINE VORBEMERKUNGEN

Als Grundlage des folgenden Angebotes gelten diese allgemeinen Vorbemerkungen, die vom Bieter im Falle der Auftragserteilung verbindlich als Vertragsbestandteil anerkannt werden. Diese Vorbemerkungen ergänzen die Vertragsbedingungen dieser Ausschreibung, die  Regelungen der VOB Teil C, sowie alle im Rahmen dieser Leistungen und Stoffe anzuwendenden DIN und sonstigen Vorschriften.

Mit diesen allgemeinen Vorbemerkungen wird festgehalten, dass die Leistungen nach den aktuell geltenden anerkannten Regeln der Technik auszuführen sind.

Soweit in der Leistungsbeschreibung auf Technische Spezifikationen, z. B. nationale Normen, mit denen Europäische Normen umgesetzt werden, europäisch technische Bewertungen, gemeinsame technische Spezifikationen, Internationale Normen, Bezug genommen wird, werden auch ohne den ausdrücklichen Zusatz: "oder gleichwertig" immer gleichwertige Technische Spezifikationen in Bezug genommen.

Grundlage des Angebotes sind die Zeichnungen und
Planungsunterlagen der Architekten und das
Leistungsverzeichnis. Die statische Dimensionierung,
bauphysikalisch und konstruktiv richtige Ausführung
obliegen dem Bieter.

1. Ergänzende Regelungen zu Preisen und Stundenlohnarbeiten

1.1 Die Angebotspreise sind -unabhängig vom tatsächlichen Leistungsumfang - Festpreise für die Dauer der Arbeiten. Mit den Angebotspreisen werden folgende Leistungen abgegolten, sofern sie nicht im Einzelnen näher beschrieben und zusätzlich vergütet oder bei Angabe des Angebots zusätzlich vom Bieter geltend gemacht werden: Lieferung sämtlicher Materialien frei Baustelle einschl. Zwischenlagerung und Transport auf der Baustelle, sämtliche Lohn- und Lohnnebenkosten wie Ablösungen, Fahrkosten usw., Gebühren für behördliche  Anmeldungen, Genehmigungen und Abnahmen sowie erforderliche Materialprüfungen - soweit sie die Leistung(en) des Auftragnehmers betreffen - mit Ausnahme der behördlichen Baugenehmigungen, Rohbau- und Schlussabnahmen.

1.2 Der Unternehmer hat ohne besondere Berechnung Maßnahmen zum Schutz seines vor Ort gelagerten Materials, seiner fertigen Arbeiten gegen Witterungsschäden zu treffen. Sollte trotzdem Schaden entstehen, haftet der Unternehmer.

1.3 Zur Vermeidung von Verschmutzung und Beschädigung sind je nach Bauteil geeignete Schutzmaßnahmen durchzuführen und in die Preise der Angebote einzukalkulieren. Alle Schutzmaterialien sind bis zur Abnahme zu unterhalten, ggf. zu erneuern und erst kurz vor der Abnahme bzw. nach Aufforderung durch die verantwortliche Bauführung zu entfernen.

1.4 Außervertragliche Arbeiten und Stundenlohnarbeiten dürfen ausschließlich nach schriftlicher Vereinbarung oder auf Anordnung der Bauleitung ausgeführt werden. Die Stundenlohnnachweise sind täglich anzufertigen und durch die Bauleitung anerkennen zu lassen, später vorgelegte Nachweise werden nicht anerkannt.

2. Ergänzungen zu Planunterlagen und Dokumentation

2.1 Der Auftragnehmer verpflichtet sich, sich vor Beginn der Ausführung vollständige Klarheit über die Ausführungsunterlagen, Art und Umfang der Leistung sowie über die Umstände der Baumaßnahme zu verschaffen. Unstimmigkeiten sind vor Beginn der Arbeiten unverzüglich schriftlich mitzuteilen und mit der Bauleitung zu klären. Spätere Einreden werden nicht anerkannt.
Die vom Auftragnehmer verwendeten Ausführungsunterlagen müssen den Freigabevermerk des Auftraggebers oder seines Architekten tragen, um Verwechslungen bei der Bauausführung zu vermeiden. Nicht freigegebene Unterlagen dürfen nicht verwendet werden. Dies entbindet den Auftragnehmer aber nicht von seiner eigenen Prüfungs- und Hinweispflicht. Diese bleibt unberührt.

2.2 Der Auftragnehmer führt Bautageberichte mit Angaben über Temperatur, Witterungsverhältnisse, Zahl und Art der eingesetzten Arbeitskräfte und Geräte und Angabe der ausgeführten Arbeiten und übergibt diese der örtlichen Bauleitung des Auftraggebers am Ender jeder Arbeitswoche per E-Mail als PDF.

2.3 Der Bauherr stellt eine Plattform zu Verfügung auf der alle Pläne (PDF und DXF) und der Schriftverkehr eingesehen und heruntergeladen werden können. Papierpläne und Papierdokumente werden nicht zur Verfügung gestellt

3. Koordinationsbesprechungen

Baustellenbesprechungen finden 1-mal wöchentlich zu einem regelmäßigen Termin statt. Die Anwesenheit einer bevollmächtigten Bauleitung des AN ist mit der Auftragserteilung verpflichtend und wird nicht gesondert vergütet.

4. Benutzung von Wasser- und Energieanschlüssen sowie Beteiligung Bauwesenversicherung

Für die abgeschlossene Bauwesenversicherung erfolgt ein Abzug in Höhe von 0,3 % von der Schlussrechnungssumme.

Der Baustrom-, Bauwasseranschluss und WC werden allen Firmen, die am Bau beschäftigt sind, zugänglich gemacht. Für Benutzung von Wasser, Strom (kein Heizstrom) und WC erfolgt ein Abzug in Höhe von 0,5 % von der Schlussrechnungssumme. Für die Bauüberwachung erfolgt ein Abzug in Höhe von 0,3 % von der Schlussrechnungssumme.

Die Abzüge werden baubegleitend bei jeder Abschlagsrechnung berücksichtigt.

5. Ergänzende Angaben zur Baustelleneinrichtung

Angaben zu Lage, Lagermöglichkeiten, Stellplätzen und Zugänglichkeit siehe Baubeschreibung.
Vor Beginn der Arbeiten ist durch den AN ein Baustelleneinrichtungsplan zu erstellen und mit der Bauleitung des AG abzustimmen.

6. Ausführungsfristen

Siehe Besondere Vertragsbedingungen.

7. Vertragsstrafen

Siehe Besondere Vertragsbedingungen.

8. Abnahme

Regelungen der VOB/B.

9. Sicherheitsleistungen

Siehe Besondere Vertragsbedingungen.

10. Abrechnung/Zahlungen

Die Vergütung erfolgt nach den Positionen des Leistungsverzeichnisses und den Regelungen der VOB/B.

Salvatorische Klausel:

Ist oder wird eine Bestimmung der Bestandteile des Bauvertrages ungültig, so werden die übrigen Bestimmungen des Vertrages hierdurch nicht berührt.

## BAUBESCHREIBUNG
4.1 Allgemeines

Die nachfolgende Maßnahme wird auf dem u.a. Baugelände ausgeführt.

Neubau Kundenzentrum Stadtwerke Soest,
VHS + Digitales Lern- und Arbeitszentrum
inkl. Außenanlagen
Werkstraße
59494 Soest

Die Stadtwerke Soest plant den Neubau eines Bürogebäudes mit der Unterbringung folgender Nutzungseinheiten:

1. Stadtwerke
2. VHS
3. Digitales Lern- und Arbeitszentrum
4. Stadtlabor
5. Abwasserabteilung
Es handelt sich um ein teilunterkellertes, zweigeschossiges Gebäude mit Flachdach. Das Gebäude wird mit einer Möglichkeit zur Aufstockung von weiteren 2 Geschossen gebaut. Ein nicht überdachter Innenhof sorgt für die Belichtung der nach innen geplanten Räume.

Angaben zum Gebäude
Gebäude  : max. 102,00 m x 37,00 m
Grundfläche  : ca. 2.201,00 m²
Innenhof  : ca. 178 m²
Geschosse  : 2
Traufhöhe  : ca.8,32 m ü.OKFFB
Dachform  : Flachdach

Im Erdgeschoss befindet sich das Eingangsfoyer, sowie Büros der Stadtwerke und der Abwasserabteilung Soest. Daneben befinden sich Räume des digitalen Lern- und Arbeitszentrums, das Stadtlabor sowie einige Konferenzräume zur allgemeinen Nutzung mit eigener Garderobe und einem separaten Eingang.
Im 1. OG befinden sich Büro- und Seminarräume
der Volkshochschule Soest.
Im Keller befinden sich die Technikräume
sowie das Rechenzentrum.
Es werden drei Treppenhäuser mit jeweils einem Personenaufzug errichtet, einer davon zur Aufnahme einer Krankentrage. Außerdem wird eine Showtreppe im Eingangsfoyer errichtet.
Des Weiteren wird ein Vorplatz mit Parkplätzen für PKW´s und Fahrräder entstehen.

4.2 Baumaßnahme

Die in dieser Vergabeeinheit beschriebenen Leistungen umfassen im Wesentlichen folgende Bereiche:

- Entwässerungskanalarbeiten

Der genaue Leistungsumfang ist den Positionen dieses Leistungs- verzeichnisses zu entnehmen. Die vorangegangene Auflistung hat keinen Anspruch auf Vollständigkeit und dient lediglich dazu das Leistungs- spektrum aufzuzeigen.

Der Neubau wird in Massivbauweise hergestellt, mit einer Weißen Wanne (Nutzungsklasse A*) für den Keller. Die Gründung erfolgt über CMC-Säulen sowie ein Plattenfundament. Die Bodenplatte, Geschossdecken sowie die tragenden Wände werden aus Stahlbeton hergestellt.  Die Fassade besteht außen aus Natursteinklinker, im Innenhof werden die Wände mit einem Wärmedämmverbundsystem bekleidet. Die Geschossdecken werden mit einem Heizestrich mit Vinyl/Terrazzo (Büroräume), Naturwerkstein (Treppenhaus) oder Fliesenboden (Sanitärräume) belegt. Der Ausbau der Räume erfolgt des Weiteren mit Trockenbauwänden. Das Dach wird als Stahlbetondach hergestellt, und erhält eine Abdichtung aus Bitumendachbahnen.
Das Dach wird statisch so bemessen sein, dass eine Aufstockung des Bauwerks mit zwei weiteren Geschossen möglich ist.

Außenanlage:
Auf dem Grundstück werden zusätzliche Stellplätze errichtet. Vor dem Gebäude wird ein Fußgängerplatz geplant mit einer Möglichkeit der Unterbringung von Besucher-Fahrradstellplätzen. Zur Erschließung des Gebäudes werden um das Bauwerk herum gepflasterte Gehwege vorgesehen.
Das Gebäude wird durch 5 Eingänge erschlossen, der Haupteingang befindet sich auf der Ostseite. Auf der Nord- und West-Seite befindet sich jeweils ein Zugang zur VHS und einer zu den Konferenzräumen. Außerdem befinden sich 2 Nebeneingänge/Notausgänge auf der Südseite des Gebäudes. Die restlichen Außenanlagen werden begrünt.

4.3 Angaben zum Baufeld und zur Baustelle

Das Baugrundstück ist über die Werkstraße mit zwei Zufahrten erschlossen. Es handelt sich um eine Schotterfläche.

Das Gebäude kann durch den Haupteingang im Süd-Westen und den Eingang im Nord-Osten betreten werden. Zugangsgrößen voraussichtlich 2,25 x 2,25 m und 1,01 x 2,01 m.

Lagermöglichkeiten stehen auf der Baufläche an beiden Seiten des zu errichtenden Gebäudes zur Verfügung. Das Lagern von Material ist vorher mit der Bauleitung abzusprechen. Es sind nur begrenzte Stellflächen vorhanden.

Angrenzend an das Grundstück befindet sich im südlichen Bereich eine Kabeltrasse der Deutschen Bahn. Diese wird vorab durch den AG mit einem Gerüst geschützt.

4.4 Vermessungsarbeiten
Die Vermessungsarbeiten für die Leistungen des AN werden nicht gesondert vergütet, sondern sind einzukalkulieren.
Die Angabe der Hauptachsen erfolgt durch den AG.

## 21 ENTWÄSSERUNGSKANALARBEITEN

### Titel 01 VORBEREITENDE ARBEITEN

**01.1 Baustelleneinrichtung, Aufbau**
Einrichten der Baustelle für sämtliche in der Leistungsbeschreibung aufgeführten Leistungen.
Flächen sind im Plan 1200f_EG BAUSTELLENEINRICHTUNG_08.11.2024 ausgewiesen.

Vom Bauherren werden folgende Einrichtungen gestellt:
- Sanitärcontainer
- Bauzaun
- Baustellenüberwachung
Menge: 1,000 Psch

**01.2 Baustelleneinrichtung, Vorhaltung**
Vorhaltung und Betreiben der Baustelleneinrichtung der Pos. 21.01.1

Vorhaltedauer : 6 Wochen
Menge: 6,000 StWo

**01.3 Baustelleneinrichtung, Räumung**
Baustelle für sämtliche aufgeführte Leistungen, räumen, Geländeflächen, auf denen sich Baustelleneinrichtungen befunden haben, dem früheren Zustand entsprechend herstellen.
Menge: 1,000 Psch

**01.4 Anschluß öffentliche Entwässerung DN250**
Anschluß an der Entwässerungsleitung DN250 KG2000 an den öffentlichen Entwässerungskanal mittels zugelassener Anschlußstücke (Sattelstück o.ä.) liefern und herstellen.
Einschließlich aller dafür benötigten Werkzeuge uns Materialien. Rohrleitungen und Formteile werden in gesonderten Positionen vergütet.

Hinweis: Anschluß an den öffentlichen Kanal besteht, Kunststoffrohr liegt auf dem Grundstück
Menge: 1,000 Stk

### Titel 02 ERDARBEITEN

*Hinweis: Hinweis Erdarbeiten*
Die Baugrube wurde auf folgende Höhen aufgefüllt:
- Osten ca 96,60 m ü NN
- Westen ca. 96,25 m ü NN

**02.1 Rohrgrabenaushub mit Verfüllung, bis 1,00 m, DN110-200**
Rohrgrabenaushub für Abwasserkanäle, ab Grabensohle profilgerecht lösen, seitlich lagern, verfüllen, verdichten, verdrängten Boden seitlich lagern, Abfall ist nicht gefährlich, nicht schadstoffbelastet, Breite der Sohle über 0,70 bis 0,80 m, Aushubtiefe bis 1,00 m, inkl. Planie der Grabensohle, inkl. aller Nebenleistungen, Rohrbettung mit Sand in gesondertet Position, inkl. Abfuhr des überschüßigen Bodenmaterials. Mengenermittlung nach Aufmaß an der Entnahmestelle.

Grabenbreite Sohle  : 0,70 - 0,80 m
Grabentiefe  : bis 1,00 m
Bodenklasse  : 3-5
Verdichtungsgrad DPr : gemäß Bodengutachten
Verformungsmodul  : gemäß Bodengutachten
Menge: 128,000 m³

**02.2 Rohrgrabenaushub mit Verfüllung, bis 1,50 m, DN110-200**
wie vor, jedoch

mit geböschten Wänden

Grabentiefe  : bis 1,50 m
Menge: 237,000 m³

**02.3 Rohrgrabenaushub mit Verfüllung, bis 1,50 m, DN200-250**
wie vor, jedoch

Grabenbreite Sohle  : 0,80 - 0,90 m
Grabentiefe  : bis 1,50 m
Menge: 11,000 m³

**02.4 Rohrgrabenaushub mit Verfüllung, bis 2,00 m, DN110-200**
wie vor, jedoch

Grabenbreite Sohle  : 0,70 - 0,80 m
Grabentiefe  : bis 2,00 m
Menge: 109,000 m³

**02.5 Rohrgrabenaushub mit Verfüllung, bis 2,00 m, DN200-250**
wie vor, jedoch

Grabenbreite Sohle  : 0,80 - 0,90 m
Grabentiefe  : bis 2,00 m
Menge: 26,000 m³

**02.6 Rohrbettung Sand, DN110-250mm, D 15-20cm**
Sand, natürliche Gesteinskörnung TL Gestein, liefern, für Bettungsschicht von Rohrleitungen, DIN EN 1610, Außendurchmesser über 110 bis 250 mm, profilgerecht einbauen und verdichten, in Graben für Abwasserkanäle, Schichtdicke über 15 bis 20 cm.
Menge: 194,000 m³

### Titel 03 REGENWASSERKANAL

**03.1 Abwasserkanal PP, DN110**
Abwasserkanal aus PP (Polypropylen)-Rohren, für Regenwasser, mit Steckverbindung, Rohrende mit Muffe, DN110, Nenn-Ringsteifigkeit SN 8 DIN EN ISO 9969, Verlegung DIN EN 1610 in vorh. Graben, Grabentiefe bis 2 m.

Größe : DN 110
Menge: 122,000 m

**03.2 Abwasserkanal PP, DN125**
wie vor, jedoch

Größe : DN 125
Menge: 45,000 m

**03.3 Abwasserkanal PP, DN160**
wie vor, jedoch

Größe : DN 160
Menge: 80,000 m

**03.4 Abwasserkanal PP, DN200**
wie vor, jedoch

Größe : DN 200
Menge: 87,000 m

**03.5 Abwasserkanal PP, DN250**
wie vor, jedoch

Größe : DN 250
Menge: 16,000 m

**03.6 Bogen, PP, alle Grade, DN110**
Bogen, Formstück aus PP (Polypropylen), für Regenwasserkanal, in allen handelsüblichen Graden, Steckverbindung, Rohrende mit Muffe, DN110, Nenn-Ringsteifigkeit SN 8 DIN EN ISO 9969.

Größe : DN110
Menge: 90,000 Stk

**03.7 Bogen, PP, alle Grade, DN125**
wie vor, jedoch

Größe : DN125
Menge: 20,000 Stk

**03.8 Bogen, PP, alle Grade, DN160**
wie vor, jedoch

Größe : DN160
Menge: 20,000 Stk

**03.9 Bogen, PP, alle Grade, DN200**
wie vor, jedoch

Größe : DN200
Menge: 10,000 Stk

**03.10 Bogen, PP, alle Grade, DN250**
wie vor, jedoch

Größe : DN250
Menge: 10,000 Stk

**03.11 Abzweig, PP, DN110**
Abzweig, Formstück aus PP (Polypropylen), für Regenwasserkanal, 45 Grad, Steckverbindung, Rohrende mit Muffe, DN110, Nenn-Ringsteifigkeit SN 8 DIN EN ISO 9969.

Größe : DN110
Menge: 8,000 Stk

**03.12 Abzweig, PP, DN160**
wie vor, jedoch

Größe : DN160
Menge: 3,000 Stk

**03.13 Abzweig mit Reduzierung, PP, DN110/125**
Abzweig mit Reduzierung, Formstück aus PP (Polypropylen), für Regenwasserkanal, 45 Grad, Steckverbindung, Rohrende mit Muffe, DN110/ DN125, Nenn-Ringsteifigkeit SN 8 DIN EN ISO 9969.

Größe : DN110/ DN125
Menge: 8,000 Stk

**03.14 Abzweig mit Reduzierung, PP, DN110/160**
wie vor, jedoch

Größe : DN110/ DN160
Menge: 10,000 Stk

**03.15 Abzweig mit Reduzierung, PP, DN110/200**
wie vor, jedoch

Größe : DN110/ DN200
Menge: 6,000 Stk

**03.16 Abzweig mit Reduzierung, PP, DN160/200**
wie vor, jedoch

Größe : DN160/ DN200
Menge: 7,000 Stk

**03.17 Abzweig mit Reduzierung, PP, DN160/250**
wie vor, jedoch

Größe : DN160/ DN250
Menge: 5,000 Stk

**03.18 Reduzierstück, PP, DN110/125**
Reduzierstück, Formstück aus PP (Polypropylen), für Regenwasserkanal, Steckverbindung, Rohrende mit Muffe, DN110/ DN160, Nenn-Ringsteifigkeit SN 8 DIN EN ISO 9969.

Größe : DN110/ DN125
Menge: 3,000 Stk

**03.19 Reduzierstück, PP, DN110/160**
wie vor, jedoch

Größe : DN110/ DN160
Menge: 10,000 Stk

**03.20 Reduzierstück, PP, DN125/160**
wie vor, jedoch

Größe : DN125/ DN160
Menge: 3,000 Stk

**03.21 Reduzierstück, PP, DN160/200**
wie vor, jedoch

Größe : DN160/ DN200
Menge: 2,000 Stk

**03.22 Reduzierstück, PP, DN200/250**
wie vor, jedoch

Größe : DN200/ DN250
Menge: 2,000 Stk

**03.23 Doppelmuffe, PP, DN110**
Doppelmuffe, Formstück aus PP (Polypropylen), für Regenwasserkanal, Steckverbindung, Rohrende mit Muffe, DN110, Nenn-Ringsteifigkeit SN 8 DIN EN ISO 9969.

Größe : DN110
Menge: 60,000 Stk

**03.24 Doppelmuffe, PP, DN125**
wie vor, jedoch

Größe : DN125
Menge: 20,000 Stk

**03.25 Doppelmuffe, PP, DN160**
wie vor, jedoch

Größe : DN160
Menge: 40,000 Stk

**03.26 Doppelmuffe, PP, DN200**
wie vor, jedoch

Größe : DN200
Menge: 45,000 Stk

**03.27 Doppelmuffe, PP, DN250**
wie vor, jedoch

Größe : DN250
Menge: 10,000 Stk

**03.28 Muffenstopfen, PP, DN110**
Muffenstopfen, Formstück aus PP (Polypropylen), für Regenwasserkanal,Steckverbindung, Rohrende mit Muffe, DN/OD 110, Nenn-Ringsteifigkeit SN 8 DIN EN ISO 9969.

Größe : DN110
Menge: 35,000 Stk

**03.29 Muffenstopfen, PP, DN125**
wie vor, jedoch

Größe : DN125
Menge: 2,000 Stk

**03.30 Muffenstopfen, PP, DN160**
wie vor, jedoch

Größe : DN160
Menge: 2,000 Stk

**03.31 Muffenstopfen, PP, DN200**
wie vor, jedoch

Größe : DN200
Menge: 5,000 Stk

**03.32 Muffenstopfen, PP, DN250**
wie vor, jedoch

Größe : DN250
Menge: 2,000 Stk

**03.33 Regenstandrohr anschließen, Stahl verz., DN100**
Vorh. Regenstandrohr an erdverlegte Rohrleitung anschließen, Regenstandrohr aus verzinktem Stahl, kreisförmig, Nenngröße DN100, Rohrleitung aus PP-Rohr  DN110.
Menge: 25,000 Stk

**03.34 Lichtschachtentwässerung anschließen, DN100, Rückstauverschluß**
Vorh. Lichtschachtentwässerung an erdverlegte Rohrleitung anschließen, DN100, mit Rückstaueinheit mit integriertem Geruchsverschluss, Rohrleitung aus PP-Rohr  DN110.
Menge: 10,000 Stk

**03.35 PVC-Warnband**
PVC-Warnband "breit" über der Leitungszone nach dem Verdichtungsprozess auslegen.
Farbe grün für Regenwasser.
Menge: 350,000 m

### Titel 04 SCHMUTZWASSERKANAL

**04.1 Abwasserkanal PP, DN110**
Abwasserkanal aus PP (Polypropylen)-Rohren, für Schmutzwasser, mit Steckverbindung, Rohrende mit Muffe, DN110, Nenn-Ringsteifigkeit SN 8 DIN EN ISO 9969, Verlegung DIN EN 1610 in vorh. Graben, Grabentiefe bis 2 m.

Größe : DN 110
Menge: 18,000 m

**04.2 Abwasserkanal PP, DN125**
wie vor, jedoch

Größe : DN 125
Menge: 30,000 m

**04.3 Abwasserkanal PP, DN160**
wie vor, jedoch

Größe : DN 160
Menge: 54,000 m

**04.4 Abwasserkanal PP, DN200**
wie vor, jedoch

Größe : DN 200
Menge: 5,000 m

**04.5 Abwasserkanal PP, DN250**
wie vor, jedoch

Größe : DN 250
Menge: 5,000 m

**04.6 Bogen, PP, alle Grade, DN110**
Bogen, Formstück aus PP (Polypropylen), für Regenwasserkanal, in allen handelsüblichen Graden, Steckverbindung, Rohrende mit Muffe, DN110, Nenn-Ringsteifigkeit SN 8 DIN EN ISO 9969.

Größe : DN110
Menge: 5,000 Stk

**04.7 Bogen, PP, alle Grade, DN125**
wie vor, jedoch

Größe : DN125
Menge: 5,000 Stk

**04.8 Bogen, PP, alle Grade, DN160**
wie vor, jedoch

Größe : DN160
Menge: 13,000 Stk

**04.9 Bogen, PP, alle Grade, DN200**
wie vor, jedoch

Größe : DN200
Menge: 2,000 Stk

**04.10 Bogen, PP, alle Grade, DN250**
wie vor, jedoch

Größe : DN250
Menge: 2,000 Stk

**04.11 Abzweig, PP, DN125**
Abzweig, Formstück aus PP (Polypropylen), für Regenwasserkanal, 45 Grad, Steckverbindung, Rohrende mit Muffe, DN125, Nenn-Ringsteifigkeit SN 8 DIN EN ISO 9969.

Größe : DN125
Menge: 1,000 Stk

**04.12 Abzweig, PP, DN160**
wie vor, jedoch

Größe : DN160
Menge: 3,000 Stk

**04.13 Abzweig mit Reduzierung, PP, DN110/125**
Abzweig mit Reduzierung, Formstück aus PP (Polypropylen), für Regenwasserkanal, 45 Grad, Steckverbindung, Rohrende mit Muffe, DN110/ DN125, Nenn-Ringsteifigkeit SN 8 DIN EN ISO 9969.

Größe : DN110/ DN125
Menge: 1,000 Stk

**04.14 Abzweig mit Reduzierung, PP, DN110/160**
wie vor, jedoch

Größe : DN110/ DN160
Menge: 1,000 Stk

**04.15 Abzweig mit Reduzierung, PP, DN125/160**
wie vor, jedoch

Größe : DN125/ DN160
Menge: 1,000 Stk

**04.16 Reduzierstück, PP, DN110/125**
Reduzierstück, Formstück aus PP (Polypropylen), für Regenwasserkanal, Steckverbindung, Rohrende mit Muffe, DN110/ DN160, Nenn-Ringsteifigkeit SN 8 DIN EN ISO 9969.

Größe : DN110/ DN125
Menge: 3,000 Stk

**04.17 Reduzierstück, PP, DN110/160**
wie vor, jedoch

Größe : DN110/ DN160
Menge: 1,000 Stk

**04.18 Reduzierstück, PP, DN125/160**
wie vor, jedoch

Größe : DN125/ DN160
Menge: 3,000 Stk

**04.19 Doppelmuffe, PP, DN110**
Doppelmuffe, Formstück aus PP (Polypropylen), für Regenwasserkanal, Steckverbindung, Rohrende mit Muffe, DN110, Nenn-Ringsteifigkeit SN 8 DIN EN ISO 9969.

Größe : DN110
Menge: 10,000 Stk

**04.20 Doppelmuffe, PP, DN125**
wie vor, jedoch

Größe : DN125
Menge: 20,000 Stk

**04.21 Doppelmuffe, PP, DN160**
wie vor, jedoch

Größe : DN160
Menge: 30,000 Stk

**04.22 Doppelmuffe, PP, DN200**
wie vor, jedoch

Größe : DN200
Menge: 1,000 Stk

**04.23 Doppelmuffe, PP, DN250**
wie vor, jedoch

Größe : DN250
Menge: 2,000 Stk

**04.24 Muffenstopfen, PP, DN110**
Muffenstopfen, Formstück aus PP (Polypropylen), für Regenwasserkanal,Steckverbindung, Rohrende mit Muffe, DN/OD 110, Nenn-Ringsteifigkeit SN 8 DIN EN ISO 9969.

Größe : DN110
Menge: 3,000 Stk

**04.25 Muffenstopfen, PP, DN125**
wie vor, jedoch

Größe : DN125
Menge: 2,000 Stk

**04.26 Muffenstopfen, PP, DN160**
wie vor, jedoch

Größe : DN160
Menge: 5,000 Stk

**04.27 Muffenstopfen, PP, DN200**
wie vor, jedoch

Größe : DN200
Menge: 1,000 Stk

**04.28 Muffenstopfen, PP, DN250**
wie vor, jedoch

Größe : DN250
Menge: 1,000 Stk

**04.29 Grundleitung anschließen, PP, DN110-160**
Vorh. Grundleitung an erdverlegte Rohrleitung anschließen, Grundleitung aus PP, kreisförmig, Nenngröße DN110 - DN 160, Rohrleitung aus PP-Rohr  DN110 - DN 160.
Menge: 6,000 Stk

**04.30 PVC-Warnband**
PVC-Warnband "breit" über der Leitungszone nach dem Verdichtungsprozess auslegen.
Farbe rot-braun für Schmutzwasser.
Menge: 112,000 m

### Titel 05 SCHÄCHTE UND ZUBEHÖR - REGENWASSER

**05.1 Kontrollschacht, PP, DN400, 1,75-2,00 m**
Kontrollschacht, nicht begehbar, als Reinigungs- und Inspektionsöffnung, DIN EN 13598-2, Ausführung Schacht in Einzelbauteilen, Schachtrohr aus PP, DN400, Schachtabdeckung mit Lastverteilungsring/-rahmen, Klasse A 15 DIN EN 124-1, lichte Schachttiefe über 1,75 bis 2,00 m, Rohranschluss Ablauf, für Rohre aus PP DN110, Anschluss für Steckmuffe gelenkig mit Doppelmuffe, Rohrverbindung mit eingelegtem Dichtribg, mit Zulaufanschluss, Seitenzulauf für Rohr aus PP, DN110, Anschluss für Steckmuffe, gelenkig mit Doppelmuffe, Rohrverbindung mit eingelegtem Dichtring, inkl. aller notwendigen Arbeiten für den Anschluß der Rohrleitungen für den Zu- und Ablauf, inkl. Erstellen der Schachtgrube, Einbau und anschließendes Verfüllen.
Die genaue Schachthöhe ist mit dem Aussenanlagenbauer abzustimmen.

Größe : DN400
Material : PP
Höhe : 1,75 - 2,00 m
Schachtabdeckung : Klasse A 15 DIN EN 124-1
Ablauf : DN110
Zulauf : DN110
Menge: 1,000 Stk

**05.2 Kontrollschacht, PP, DN400, 2,25-2,50 m**
wie vor, jedoch

Höhe : 2,25 - 2,50 m
Menge: 1,000 Stk

**05.3 Kontrollschacht, PP, DN400, 2,50-2,75 m**
wie vor, jedoch

Höhe : 2,50 - 2,75 m
Menge: 1,000 Stk

**05.4 Kontrollschacht, Beton-Stahlbetonfertigteile, DN800-160/160, Steigleiter, bis 1,50m**
Schacht aus Beton-/Stahlbetonfertigteilen DIN EN 1917, DIN 4034-1, Typ 2, rund, DN800, mit Schachtunterteil, Schachtringen/Schachtrohr, Abdeckplatte, Auflageringen, Bauteilverbindung mit Dichtungen aus Elastomeren DIN EN 681-1 und DIN 4060 als Kompressionsdichtung, Dichtungen werkseitig fest eingebaut, mit Steigleiter aus Aluminium, Schachtunterteil, Gerinne und Auftritt aus Beton C 40/50, in einem Guss gefertigt, Auftritt in Scheitelhöhe, Zu- und Abläufe sohlgleich, Anschlüsse für gelenkige Einbindung der Zu- und Abläufe mit Muffe, Zulauf für Rohre aus PP, DN160,
Ablauf für Rohre aus PP, DN160, lichte Schachttiefe bis 1,50 m, inkl. aller notwendigen Arbeiten für den Anschluß der Rohrleitungen für den Zu- und Ablauf, inkl. Erstellen der Schachtgrube, Einbau und anschließendes Verfüllen.
Die genaue Schachthöhe ist mit dem Aussenanlagenbauer abzustimmen.

Größe : DN800
Material : Beton C 40/50
Höhe : bis 1,50 m
Schachtanschlüsse : 2 x DN160
Menge: 1,000 Stk

**05.5 Kontrollschacht, Beton-Stahlbetonfertigteile, DN800-200/200, Steigleiter, bis 1,50m**
wie vor, jedoch

Schachtanschlüsse : 2 x DN200
Menge: 3,000 Stk

**05.6 Kontrollschacht, Beton-Stahlbetonfertigteile, DN800-250/250, Steigleiter, bis 2,00m**
wie vor, jedoch

Höhe : bis 2,00 m
Schachtanschlüsse : 2 x DN250
Menge: 2,000 Stk

**05.7 Kontrollschacht, Beton-Stahlbetonfertigteile, DN800-160/160, Steigleiter, bis 2,50m**
wie vor, jedoch

Höhe : bis 2,50 m
Schachtanschlüsse : 2 x DN1600
Menge: 1,000 Stk

**05.8 Schachtdeckel, Stahlbeton, begehbar, DN800**
Schachtdeckel aus Stahlbeton, begehbar, Klasse B 125 DIN EN 124-1, DN800.
Menge: 3,000 Stk

**05.9 Schachtdeckel, Stahlbeton, befahrbar, DN800**
Schachtdeckel aus Stahlbeton, befahrbar, Klasse B 125 DIN EN 124-1, DN800.
Menge: 4,000 Stk

**05.10 provisorisches Sichern von Schächten**
Provisorisches Sichern von Schächten und Schachtabdeckungen während der Bauzeit.
Der Auftragnehmer ist verantwortlich für das Einrichten, Überwachen und Aufrechterhalten provisorischer Sicherungsmaßnahmen für alle Schächte und Schachtabdeckungen auf der Baustelle. Dies schließt folgende Tätigkeiten ein:
Bereitstellung und Installation geeigneter Abdeckungen oder Barrieren für jeden Schacht als Schutz vor Beschädigungen.

Die verwendeten Sicherungsmaßnahmen müssen robust und widerstandsfähig gegenüber den Belastungen der Baustelle sein. Sie sollen folgende Eigenschaften aufweisen:
Die Sicherungsmaßnahmen müssen unmittelbar nach Beginn der Erdarbeiten oder sobald die Schächte freigelegt werden, installiert und bis zum Abschluß aller Arbeiten an den Schächten aufrecht erhalten werden.
Menge: 10,000 Stk

### Titel 06 SCHÄCHTE UND ZUBEHÖR - SCHMUTZWASSER

**06.1 Kontrollschacht, PP, DN600, 0,75-1,00 m**
Kontrollschacht, nicht begehbar, als Reinigungs- und Inspektionsöffnung, DIN EN 13598-2, Ausführung Schacht in Einzelbauteilen, Schachtrohr aus PP, DN600, Schachtabdeckung mit Lastverteilungsring/-rahmen, Klasse A 15 DIN EN 124-1, lichte Schachttiefe über 0,75 bis 1,00 m, Rohranschluss Ablauf, für Rohre aus PP DN110, Anschluss für Steckmuffe gelenkig mit Doppelmuffe, Rohrverbindung mit eingelegtem Dichtribg, mit Zulaufanschluss, Seitenzulauf für Rohr aus PP, DN110, Anschluss für Steckmuffe, gelenkig mit Doppelmuffe, Rohrverbindung mit eingelegtem Dichtring, inkl. Erstellen der Schachtgrube, Einbau und anschließendes Verfüllen.
Die genaue Schachthöhe ist mit dem Aussenanlagenbauer abzustimmen.

Größe : DN600
Material : PP
Höhe : 0,75 - 1,00 m
Schachtabdeckung : Klasse A 15 DIN EN 124-1
Ablauf : DN110
Zulauf : DN110
Menge: 1,000 Stk

**06.2 Kontrollschacht, PP, DN600, 1,00-1,25 m**
wie vor, jedoch

Höhe : 1,00 - 1,25 m
Ablauf : DN125
Zulauf : DN125
Menge: 1,000 Stk

**06.3 Übergabeschacht, Beton-Stahlbetonfertigteile, DN1000-160-300, Steigleiter, bis 2,50m**
Schacht aus Beton-/Stahlbetonfertigteilen DIN EN 1917, DIN 4034-1, Typ 2, rund, DN1000, mit Schachtunterteil, Schachtringen/Schachtrohr, Abdeckplatte, Auflageringen, Bauteilverbindung mit Dichtungen aus Elastomeren DIN EN 681-1 und DIN 4060 als Kompressionsdichtung, Dichtungen werkseitig fest eingebaut, mit Steigleiter aus Aluminium, Schachtunterteil, Gerinne und Auftritt aus Beton C 40/50, in einem Guss gefertigt, Auftritt in Scheitelhöhe, Zu- und Abläufe sohlgleich, Anschlüsse für gelenkige Einbindung der Zu- und Abläufe mit Muffe, Zulauf für Rohre aus PP, DN160-250,
Ablauf für Rohre aus PP, DN300, lichte Schachttiefe bis 2,50 m, inkl. aller notwendigen Arbeiten für den Anschluß der Rohrleitungen für den Zu- und Ablauf, inkl. Erstellen der Schachtgrube, Einbau und anschließendes Verfüllen.
Die genaue Schachthöhe ist mit dem Aussenanlagenbauer abzustimmen.

Größe : DN1000
Material : Beton C 40/50
Höhe : bis 2,50 m
Schachtanschlüsse : 2 x DN160
  1 x DN250
  1 x DN300
Menge: 1,000 Stk

**06.4 Kontrollschacht, Beton-Stahlbetonfertigteile, DN800-160/160, Steigleiter, bis 1,50m**
Schacht aus Beton-/Stahlbetonfertigteilen DIN EN 1917, DIN 4034-1, Typ 2, rund, DN800, mit Schachtunterteil, Schachtringen/Schachtrohr, Abdeckplatte, Auflageringen, Bauteilverbindung mit Dichtungen aus Elastomeren DIN EN 681-1 und DIN 4060 als Kompressionsdichtung, Dichtungen werkseitig fest eingebaut, mit Steigleiter aus Aluminium, Gerinne gerade, Schachtunterteil, Gerinne und Auftritt aus Beton C 40/50, in einem Guss gefertigt, Auftritt in Scheitelhöhe, Zu- und Abläufe sohlgleich, Anschlüsse für gelenkige Einbindung der Zu- und Abläufe mit Muffe, Zulauf für Rohre aus PP, DN160,
Ablauf für Rohre aus PP, DN160, lichte Schachttiefe bis 1,50 m, inkl. aller notwendigen Arbeiten für den Anschluß der Rohrleitungen für den Zu- und Ablauf, inkl. Erstellen der Schachtgrube, Einbau und anschließendes Verfüllen.
Die genaue Schachthöhe ist mit dem Aussenanlagenbauer abzustimmen.

Größe : DN800
Material : Beton C 40/50
Höhe : bis 1,50 m
Schachtanschlüsse : 2 x DN160
Menge: 3,000 Stk

**06.5 Schachtdeckel, Stahlbeton, befahrbar, DN800**
Schachtdeckel aus Stahlbeton, befahrbar, Klasse B 125 DIN EN 124-1, DN800.
Menge: 3,000 Stk

**06.6 Schachtdeckel, Stahlbeton, befahrbar, DN1000**
Schachtdeckel aus Stahlbeton, befahrbar, Klasse B 125 DIN EN 124-1, DN1000.
Menge: 1,000 Stk

**06.7 provisorisches Sichern von Schächten**
Provisorisches Sichern von Schächten und Schachtabdeckungen während der Bauzeit.
Der Auftragnehmer ist verantwortlich für das Einrichten, Überwachen und Aufrechterhalten provisorischer Sicherungsmaßnahmen für alle Schächte und Schachtabdeckungen auf der Baustelle. Dies schließt folgende Tätigkeiten ein:
Bereitstellung und Installation geeigneter Abdeckungen oder Barrieren für jeden Schacht als Schutz vor Beschädigungen.

Die verwendeten Sicherungsmaßnahmen müssen robust und widerstandsfähig gegenüber den Belastungen der Baustelle sein. Sie sollen folgende Eigenschaften aufweisen:
Die Sicherungsmaßnahmen müssen unmittelbar nach Beginn der Erdarbeiten oder sobald die Schächte freigelegt werden, installiert und bis zum Abschluß aller Arbeiten an den Schächten aufrecht erhalten werden.
Menge: 6,000 Stk

### Titel 07 REVISIONSUNTERLAGEN UND SONSTIGES

**07.1 Dichtheitsprüfung**
Dichtheitsprüfung DIN EN 1610 mit Wasser, nach vorherigem Spülen, als Abnahmeprüfung, des Abwasserkanales als Regenwasser- und Schmutzwasserkanal aus PP, DN110 - 300, Prüfung abschnittsweise, einschl. aller erforderlichen Anlagen (Geräte und Maschinen), Abdichtungen, Verankerungen und Rohrverschlüsse, Verfahren W, Wasser liefern und schadlos beseitigen, inkl. umfassender Dokumentation mit folgendem Inhalt:
- Datum und Uhrzeit der Durchführung
- Art und Umfang der durchgeführten Arbeiten
- Ergebnisse des Spülvorgangs und der Dichtheitsprüfung
- Namen und Qualifikation der ausführenden Techniker
- Fotodokumentation der Arbeiten und Ergebnisse
- Lieferung von Bestandszeichnungen für die Grundleitungen, 2-fach als Papierpause, 1-fach als CD,
Überwachung pauschal und Kamerabefahrung nach Fertigstellung, DVD bzw. CD mit Aufzeichnung der Kanalprüfung.
Menge: 1,000 Psch

**07.2 Einmessen der Rohrleitungsverläufe**
Einmessen und Dokumentation der tatsächlichen Trassenverläufe. darstellung der Trassen auf aktuellen Planunterlagen. Unterlagen werden im Anschluss Bestandteil der Revisionsunterlagen.
Menge: 1,000 Psch

**07.3 Revisionsunterlagen**
Erstellen von revisionsunterlagen nach Abschluss der Maßnahme. Zusätzlich zu den in der VOB geforderten technischen Unterlagen, für die zuvor beschriebenen und ausgeführten Grund- und Rohrleitungsarbeiten:
- Revisionszeichnungen (Grundrisse) farbig angelegt, im Maßstab 1:50
- 1-fach als DXF-, DWG- und PDF-Format (CD)
- 1-fach gefaltet DIN A4, sämtliche Unterlagen in Stehhefter geheftet
- Anlagenbeschreibung
- Messprotokolle
- Spülprotokolle
- Protokoll Dichtheitsprüfung
- Abnahme- und Proüfbescheinigung
- Fachunternehmererklärung
- Aufstellung der wiederkehrenden Prüfung

Die Unterlagen sind auf dem letzten Stand der Architektenpläne zu erstellen.
Die Unterlagen sind 3-fach und innerhalb von 10 Werktagen vor Einreichung der Schlussrechnung beim Auftraggeber zur Prüfung einzureichen.
Menge: 1,000 Psch

### Titel 08 STUNDENLOHNARBEITEN

**08.1 Stundenlohn Facharbeiter**
Für evtl. erforderliche Arbeiten, die nicht im Leistungsverzeichnis erfaßt sind und nur auf ausdrückliche Anordnung und gegen Nachweis
zur Ausführung kommen, werden berechnet für:

Facharbeiter
Menge: 10,000 Std

**08.2 Stundenlohn Helfer**
Für evtl. erforderliche Arbeiten, die nicht im Leistungsverzeichnis erfaßt sind und nur auf ausdrückliche Anordnung und gegen Nachweis
zur Ausführung kommen, werden berechnet für:

Helfer
Menge: 10,000 Std
